# Hormigón de limpieza

- Propiedad del archivo: CYPE Ingenieros S.A.
- Formato: FIEBDC-3/2016
- Programa: Generador de precios de la construcción. CYPE Ingenieros, S.A.
- Fecha: 21/12/2022
- Divisa: EUR
- Costes indirectos: 3 %
- IVA: 21 %

## C Cimentaciones

### CH Hormigones, aceros y encofrados

#### CHH Hormigones

**CHH005** m³ Hormigón de limpieza.
Hormigón HL-150/B/20, Ultra Series Relleno "LAFARGEHOLCIM", fabricado en central y vertido desde camión, para formación de capa de hormigón de limpieza y nivelado de fondos de cimentación, en el fondo de la excavación previamente realizada.
Incluye: Replanteo. Colocación de toques y/o formación de maestras. Vertido y compactación del hormigón. Coronación y enrase del hormigón.
Criterio de medición de proyecto: Volumen teórico, según documentación gráfica de Proyecto.
Criterio de medición de obra: Se medirá el volumen teórico ejecutado según especificaciones de Proyecto, sin incluir los incrementos por excesos de excavación no autorizados.

| Código | Ud | Descripción | Rendimiento | Precio | Importe |
|---|---|---|---|---|---|
| mt10hal150d | m³ | Hormigón de limpieza HL-150/B/20, Ultra Series Relleno "LAFARGEHOLCIM", fabricado en central. (material) | 1.05 | 53.23 | 55.892 |
| mo045 | h | Oficial 1ª estructurista, en trabajos de puesta en obra del hormigón. (mano de obra) | 0.083 | 22.27 | 1.848 |
| mo092 | h | Ayudante estructurista, en trabajos de puesta en obra del hormigón. (mano de obra) | 0.165 | 21.15 | 3.490 |
| % | % | Costes directos complementarios | 2 % | 61.230 | 1.225 |
|  |  | Costes directos |  |  | 62.455 |

Residuos:
- colocación: mt10hal150d Hormigón de limpieza HL-150/B/20, Ultra Series Relleno "LAFARGEHOLCIM", fabricado en central; factor de residuo 0.0035

## Recursos

**mt10hal150d** m³ Hormigón de limpieza HL-150/B/20, Ultra Series Relleno "LAFARGEHOLCIM", fabricado en central
Datos técnicos: Coste energético 1840.000 MJ; Emisión de CO2 230.000 kg; Código LER 17 01 01; Masa del elemento 2300 kg; Volumen 1.533333 m3
