# Revestimiento interior con piezas de gran formato de gres esmaltado. Colocación en capa fina

- Propiedad del archivo: CYPE INGENIEROS, S.A.
- Formato: FIEBDC-3/2002
- Divisa: EUR
- Costes indirectos: 3.00 %
- IVA: 21.00 %

## R Revestimientos y trasdosados

### RA De piezas rígidas en paramentos verticales

#### RAA De gres esmaltado

**RAA040** m² Revestimiento interior con piezas de gran formato de gres esmaltado. Colocación en capa fina.
Revestimiento interior con piezas de gran formato de gres esmaltado, de 200x400 mm, gama media, capacidad de absorción de agua E<3%, grupo BIb, según UNE-EN 14411. SOPORTE: paramento de hormigón, vertical, de hasta 3 m de altura. COLOCACIÓN: en capa fina y mediante doble encolado con adhesivo cementoso mejorado, C2 FTE S1, según UNE-EN 12004, de fraguado rápido, deformable, con deslizamiento reducido y tiempo abierto ampliado Tector Cola Flex 6H "LAFARGEHOLCIM", REJUNTADO: con mortero de juntas cementoso mejorado, con absorción de agua reducida y resistencia elevada a la abrasión tipo CG 2 W A, color blanco, en juntas de 3 mm de espesor. Incluso crucetas de PVC.
Incluye: Preparación de la superficie soporte. Replanteo de los niveles, de la disposición de piezas y de las juntas. Corte y cajeado de las piezas. Preparación y aplicación del material de colocación. Formación de juntas de movimiento. Colocación de las piezas. Rejuntado. Acabado y limpieza final.
Criterio de medición de proyecto: Superficie medida según documentación gráfica de Proyecto, deduciendo los huecos de superficie mayor de 3 m². No se ha incrementado la medición por roturas y recortes, ya que en la descomposición se ha considerado un 5% más de piezas.
Criterio de medición de obra: Se medirá la superficie realmente ejecutada según especificaciones de Proyecto, deduciendo los huecos de superficie mayor de 3 m².

| Código | Ud | Descripción | Rendimiento | Precio | Importe |
|---|---|---|---|---|---|
| mt09mcl010b | kg | Adhesivo cementoso mejorado, C2 FTE S1, según UNE-EN 12004, de fraguado rápido, deformable, con deslizamiento reducido y tiempo abierto ampliado Tector Cola Flex 6H "LAFARGEHOLCIM", a base de cemento gris, áridos silíceos y calcáreos, resinas y aditivos orgánicos e inorgánicos, con deslizamiento reducido y tiempo abierto ampliado. (material) | 5.000 | 0.92 | 4.60 |
| mt19abe100cib | m² | Piezas de gran formato de gres esmaltado, de 200x400 mm, gama media, capacidad de absorción de agua E<3%, grupo BIb, según UNE-EN 14411. (material) | 1.050 | 15.37 | 16.14 |
| mt09mcp020lE | kg | Mortero de juntas cementoso mejorado, con absorción de agua reducida y resistencia elevada a la abrasión, tipo CG2 W A, según UNE-EN 13888, color blanco, para juntas de 2 a 15 mm, a base de cemento de alta resistencia, áridos seleccionados, aditivos especiales y pigmentos, con efecto antimoho, antiverdín y preventivo de las eflorescencias, hidrorrepelente, especial para rejuntado de todo tipo de piezas cerámicas y piedras naturales en zonas de proliferación de microorganismos. (material) | 0.190 | 1.53 | 0.29 |
| mt18acc100a | Ud | Kit de crucetas de PVC para garantizar un espesor de las juntas entre piezas de entre 1 y 20 mm, en revestimientos y pavimentos cerámicos. (material) | 0.250 | 2.40 | 0.60 |
| op00sie030 |  | Sierra de disco de diamante, para mesa de trabajo, de corte húmedo. | 1.000 | 0.00 | 0.00 |
| op00amo010 |  | Amoladora o radial. | 1.000 | 0.00 | 0.00 |
| op00tal010 |  | Taladro. | 1.000 | 0.00 | 0.00 |
| mo024 | h | Oficial 1ª alicatador. (mano de obra) | 0.388 | 21.41 | 8.31 |
| mo062 | h | Ayudante alicatador. (mano de obra) | 0.194 | 20.34 | 3.95 |
| % | % | Costes directos complementarios | 2 % | 33.89 | 0.68 |
|  |  | Costes directos |  |  | 34.57 |
