# Zuncho de hormigón armado

- Propiedad del archivo: CYPE Ingenieros S.A.
- Formato: FIEBDC-3/2016
- Programa: Generador de precios de la construcción. CYPE Ingenieros, S.A.
- Fecha: 21/12/2022
- Divisa: EUR
- Costes indirectos: 3 %
- IVA: 21 %

## E Estructuras

### EH Hormigón armado

#### EHV Vigas

**EHV020** m³ Zuncho de hormigón armado.
Zuncho de apoyo de forjado de hormigón armado, realizado con hormigón HA-25/F/20/XC2 fabricado en central, y vertido con cubilote, y acero UNE-EN 10080 B 500 S, con una cuantía aproximada de 105 kg/m³; montaje y desmontaje del sistema de encofrado continuo con puntales, sopandas metálicas y superficie encofrante de madera tratada reforzada con varillas y perfiles. Incluso alambre de atar y separadores.
Criterio de valoración económica: El precio incluye la elaboración de la ferralla (corte, doblado y conformado de elementos) en taller industrial y el montaje en el lugar definitivo de su colocación en obra.
Incluye: Replanteo. Montaje del sistema de encofrado. Colocación de las armaduras con separadores homologados. Vertido y compactación del hormigón. Curado del hormigón. Desmontaje del sistema de encofrado.
Criterio de medición de proyecto: Volumen medido según documentación gráfica de Proyecto.
Criterio de medición de obra: Se medirá el volumen realmente ejecutado según especificaciones de Proyecto.

| Código | Ud | Descripción | Rendimiento | Precio | Importe |
|---|---|---|---|---|---|
| mt08eva020 | m² | Sistema de encofrado recuperable para la ejecución de zunchos de hormigón armado, compuesto de: puntales metálicos telescópicos, sopandas metálicas y superficie encofrante de madera tratada reforzada con varillas y perfiles. (material) | 6.5 | 48.5 | 315.250 |
| mt07aco020c | Ud | Separador homologado para vigas. (material) | 20 | 0.09 | 1.800 |
| mt07aco010c | kg | Ferralla elaborada en taller industrial con acero en barras corrugadas, UNE-EN 10080 B 500 S, de varios diámetros. (material) | 105 | 1.6 | 168.000 |
| mt08var050 | kg | Alambre galvanizado para atar, de 1,30 mm de diámetro. (material) | 0.945 | 1.5 | 1.418 |
| mt10haf010ctLc | m³ | Hormigón HA-25/F/20/XC2, fabricado en central. (material) | 1.05 | 80.88 | 84.924 |
| mo044 | h | Oficial 1ª encofrador. (mano de obra) | 2.389 | 22.27 | 53.203 |
| mo091 | h | Ayudante encofrador. (mano de obra) | 2.389 | 21.15 | 50.527 |
| mo043 | h | Oficial 1ª ferrallista. (mano de obra) | 0.882 | 22.27 | 19.642 |
| mo090 | h | Ayudante ferrallista. (mano de obra) | 0.882 | 21.15 | 18.654 |
| mo045 | h | Oficial 1ª estructurista, en trabajos de puesta en obra del hormigón. (mano de obra) | 0.34 | 22.27 | 7.572 |
| mo092 | h | Ayudante estructurista, en trabajos de puesta en obra del hormigón. (mano de obra) | 1.37 | 21.15 | 28.976 |
| % | % | Costes directos complementarios | 2 % | 749.966 | 14.999 |
|  |  | Costes directos |  |  | 764.965 |

Residuos:
- colocación: mt08eva020; factor de residuo 1
- colocación: mt07aco010c Ferralla elaborada en taller industrial con acero en barras corrugadas, UNE-EN 10080 B 500 S, de varios diámetros; factor de residuo 0.025
- colocación: mt08var050 Alambre galvanizado para atar, de 1,30 mm de diámetro; factor de residuo 0.0125
- colocación: mt10haf010ctLc Hormigón HA-25/F/20/XC2, fabricado en central; factor de residuo 0.00325599

## Recursos

**mt08eva020** m² Sistema de encofrado recuperable para la ejecución de zunchos de hormigón armado
Datos técnicos: Coste energético 186.399 MJ; Emisión de CO2 -2.455 kg; Código LER 17 02 01; Masa del elemento 1.5125 kg; Volumen 0.001375 m3

**mt07aco020c** Ud Separador homologado para vigas
Datos técnicos: Coste energético 1.105 MJ; Emisión de CO2 0.114 kg
Residuos:
- embalaje: re150101 Envases de papel y cartón. (componente de residuo); rendimiento 0.072 kg; Código LER 15 01 01; Masa del elemento 1 kg; Volumen 0.001333 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt10haf010ctLc** m³ Hormigón HA-25/F/20/XC2, fabricado en central
Datos técnicos: Coste energético 1840.000 MJ; Emisión de CO2 230.000 kg; Código LER 17 01 01; Masa del elemento 2300 kg; Volumen 1.533333 m3
