# Forjado de viguetas de madera y encofrado "NERVOMETAL"

- Propiedad del archivo: CYPE INGENIEROS, S.A.
- Formato: FIEBDC-3/2002
- Divisa: EUR
- Costes indirectos: 3.00 %
- IVA: 21.00 %

## E Estructuras

### EM Madera

#### EMF Forjados

**EMF010** m² Forjado de viguetas de madera y encofrado "NERVOMETAL".
Forjado tradicional con un intereje de 50 cm, compuesto por viguetas de madera aserrada de pino silvestre (Pinus sylvestris) procedente de España, de 70x70 mm de sección, clase resistente C18 según UNE-EN 338 y UNE-EN 1912, calidad estructural ME-2 según UNE 56544; para clase de uso 1 según UNE-EN 335, con protección frente a agentes bióticos que se corresponde con la clase de penetración NP1 según UNE-EN 351-1, con acabado cepillado, colocadas mediante apoyo sobre elemento estructural; encofrado de chapa de acero laminado en frío "NERVOMETAL" de 0,5 mm de espesor; acero UNE-EN 10080 B 500 S, cuantía 1,1 kg/m², en capa de compresión de 4 cm de espesor de hormigón ligero HLE-25/F/8/XC3, serie Ultra Series Ligero "LAFARGEHOLCIM", densidad 1700 kg/m³, (cantidad mínima de cemento 275 kg/m³), fabricado en central, y vertido con cubilote; apuntalamiento y desapuntalamiento de las viguetas. Incluso lámina de polietileno para la protección de las viguetas, alambre de atar, separadores, elementos de atado de viguetas y zunchos perimetrales de planta y huecos.
Incluye: Preparación del perímetro de apoyo de las viguetas. Replanteo y colocación en seco de las viguetas. Protección de las viguetas. Apuntalamiento. Resolución del apoyo sobre el elemento estructural. Montaje del encofrado. Colocación de armaduras con separadores homologados. Vertido y compactación del hormigón. Regleado y nivelación de la capa de compresión. Curado del hormigón. Desapuntalamiento.
Criterio de medición de proyecto: Superficie medida en verdadera magnitud desde las caras exteriores de los zunchos del perímetro, según documentación gráfica de Proyecto, deduciendo los huecos de superficie mayor de 6 m².
Criterio de medición de obra: Se medirá, en verdadera magnitud, desde las caras exteriores de los zunchos del perímetro, la superficie realmente ejecutada según especificaciones de Proyecto, deduciendo los huecos de superficie mayor de 6 m². Se consideran incluidos todos los elementos integrantes del forjado señalados en los planos y detalles del Proyecto.

| Código | Ud | Descripción | Rendimiento | Precio | Importe |
|---|---|---|---|---|---|
| mt50spa052b | m | Tablón de madera de pino, de 20x7,2 cm. (material) | 0.040 | 6.32 | 0.25 |
| mt50spa101 | kg | Clavos de acero. (material) | 0.045 | 1.87 | 0.08 |
| mt50spa081a | Ud | Puntal metálico telescópico, de hasta 3 m de altura. (material) | 0.013 | 19.25 | 0.25 |
| mt07mee100gai1baa | m³ | Madera aserrada de pino silvestre (Pinus sylvestris) procedente de España para viguetas, de hasta 5 m de longitud, de 70x70 mm de sección, clase resistente C18 según UNE-EN 338 y UNE-EN 1912, calidad estructural ME-2 según UNE 56544; para clase de uso 1 según UNE-EN 335, con protección frente a agentes bióticos que se corresponde con la clase de penetración NP1 según UNE-EN 351-1, con acabado cepillado. (material) | 0.010 | 654.84 | 6.55 |
| mt32war020 | m² | Lámina de polietileno transparente, de 0,2 mm de espesor. (material) | 1.000 | 0.17 | 0.17 |
| mt08efb010b | m² | Chapa de acero laminado en frío, "NERVOMETAL", acabado cincado, de 0,5 mm de espesor. (material) | 1.100 | 4.65 | 5.12 |
| mt07emr111b | Ud | Clavo, de 4 mm de diámetro y 50 mm de longitud, de acero galvanizado de alta adherencia. (material) | 4.000 | 0.09 | 0.36 |
| mt07aco020o | Ud | Separador homologado para malla electrosoldada. (material) | 1.000 | 0.09 | 0.09 |
| mt07aco010g | kg | Acero en barras corrugadas, UNE-EN 10080 B 500 S, suministrado en obra en barras sin elaborar, de varios diámetros. (material) | 1.100 | 1.22 | 1.34 |
| mt08var050 | kg | Alambre galvanizado para atar, de 1,30 mm de diámetro. (material) | 0.013 | 1.50 | 0.02 |
| mt10hal100b | m³ | Hormigón ligero HA-25/F/8/XC3, serie Ultra Series Ligero "LAFARGEHOLCIM", de 1700 kg/m³ de densidad, cantidad mínima de cemento 275 kg/m³, fabricado en central. (material) | 0.042 | 261.08 | 10.97 |
| op00cla010 |  | Clavadora neumática. | 1.000 | 0.00 | 0.00 |
| op00cep010 |  | Garlopa. | 1.000 | 0.00 | 0.00 |
| au00auh040 |  | Vibrador de hormigón, eléctrico. | 1.000 | 0.00 | 0.00 |
| au00auh010 |  | Cubilote. | 1.000 | 0.00 | 0.00 |
| mo048 | h | Oficial 1ª montador de estructura de madera. (mano de obra) | 0.127 | 22.27 | 2.83 |
| mo095 | h | Ayudante montador de estructura de madera. (mano de obra) | 0.094 | 21.15 | 1.99 |
| mo044 | h | Oficial 1ª encofrador. (mano de obra) | 0.124 | 22.27 | 2.76 |
| mo091 | h | Ayudante encofrador. (mano de obra) | 0.124 | 21.15 | 2.62 |
| mo043 | h | Oficial 1ª ferrallista. (mano de obra) | 0.016 | 22.27 | 0.36 |
| mo090 | h | Ayudante ferrallista. (mano de obra) | 0.014 | 21.15 | 0.30 |
| mo045 | h | Oficial 1ª estructurista, en trabajos de puesta en obra del hormigón. (mano de obra) | 0.256 | 22.27 | 5.70 |
| mo092 | h | Ayudante estructurista, en trabajos de puesta en obra del hormigón. (mano de obra) | 0.288 | 21.15 | 6.09 |
| % | % | Costes directos complementarios | 2 % | 47.85 | 0.96 |
|  |  | Costes directos |  |  | 48.81 |
