# Depósito

- Propiedad del archivo: CYPE INGENIEROS, S.A.
- Formato: FIEBDC-3/2002
- Divisa: EUR
- Costes indirectos: 3.00 %
- IVA: 21.00 %

## I Instalaciones

### IO Contra incendios

#### IOB Sistemas de abastecimiento de agua

**IOB020** Ud Depósito.
Depósito para reserva de agua contra incendios de 12 m³ de capacidad, prefabricado de poliéster, colocado en superficie, en posición vertical. Incluso, válvula de flotador de 1 1/2" de diámetro para conectar con la acometida, interruptores de nivel, válvula de bola de 50 mm de diámetro para vaciado y válvula de corte de mariposa de 1 1/2" de diámetro para conectar al grupo de presión.
Incluye: Replanteo. Colocación del depósito. Montaje, conexionado y comprobación de su correcto funcionamiento. Realización de pruebas de servicio.
Criterio de medición de proyecto: Número de unidades previstas, según documentación gráfica de Proyecto.
Criterio de medición de obra: Se medirá el número de unidades realmente ejecutadas según especificaciones de Proyecto.

| Código | Ud | Descripción | Rendimiento | Precio | Importe |
|---|---|---|---|---|---|
| mt41aco100a | Ud | Depósito de poliéster, de 12 m³, 2450 mm de diámetro, colocado en superficie, en posición vertical, para reserva de agua contra incendios. (material) | 1.000 | 1660.00 | 1660.00 |
| mt37vfl010e | Ud | Válvula de flotador de 1 1/2" de diámetro, para una presión máxima de 8 bar, con cuerpo de latón, boya esférica roscada de latón y obturador de goma. (material) | 1.000 | 172.68 | 172.68 |
| mt37inl010 | Ud | Interruptor de nivel de 10 A, con boya, contrapeso y cable. (material) | 2.000 | 15.00 | 30.00 |
| mt37sve010f | Ud | Válvula de esfera de latón niquelado para roscar de 1 1/2". (material) | 1.000 | 27.73 | 27.73 |
| mt37svm010a | Ud | Válvula de mariposa de hierro fundido, DN 32 mm. (material) | 1.000 | 37.26 | 37.26 |
| mo008 | h | Oficial 1ª fontanero. (mano de obra) | 6.487 | 22.00 | 142.71 |
| mo107 | h | Ayudante fontanero. (mano de obra) | 6.487 | 20.30 | 131.69 |
| % | % | Costes directos complementarios | 2 % | 2202.07 | 44.04 |
|  |  | Costes directos |  |  | 2246.11 |
